# Sistema d'elevació amb electrobomba submergible, "GRUNDFOS"

- Propietat de l'arxiu: CYPE INGENIEROS, S.A.
- Format: FIEBDC-3/2002
- Divisa: EUR
- Costos indirectes: 3.00 %
- IVA: 21.00 %

## U Urbanització interior de la parcel·la

### UA Clavegueram

#### UAB Bombes de buidar

**UAB012** U Sistema d'elevació amb electrobomba submergible, "GRUNDFOS".
Conjunt de dues bombes iguals, una d'elles de reserva, sent cadascuna d'elles una bomba submergible, per a buidatge d'aigües netes i aigües residuals lleugerament brutes, amb carcassa de compòsit, model 96280966 Unilift CC5 - A1 "GRUNDFOS", d'una etapa, centrífuga, apta per a temperatures des de 0 fins 40°C, mida màxima de partícules 10 mm, nivell d'aigua mínim 3 mm, amb impulsor semiobert, connexió de descàrrega G 1 1/4", amb interruptor de flotador, motor asíncron de 2 pols i 0,24 kW de consum, amb protecció de sobrecàrrega tèrmica amb rearmat automàtic, alimentació monofàsica, protecció IP68 i aïllament classe B, vàlvula antiretorn i cable d'alimentació de 5 m amb endoll Schuko; connectades a conductes d'impulsió d'aigües residuals realitzats amb tub de PVC. Inclús accessoris, unions i peces especials per a la instal·lació de les electrobombes.
Inclou: Replanteig. Col·locació de les bombes. Col·locació i fixació de canonades i accessoris.
Criteri d'amidament de projecte: Nombre d'unitats previstes, segons documentació gràfica de Projecte.
Criteri de mesura d'obra: Es mesurarà el nombre d'unitats realment executades segons especificacions de Projecte.

| Codi | Ut | Descripció | Rendiment | Preu | Import |
|---|---|---|---|---|---|
| mt36gru010aa | U | Bomba submergible, per a buidatge d'aigües netes i aigües residuals lleugerament brutes, amb carcassa de compòsit, model 96280966 Unilift CC5 - A1 "GRUNDFOS", d'una etapa, centrífuga, apta per a temperatures des de 0 fins 40°C, mida màxima de partícules 10 mm, nivell d'aigua mínim 3 mm, amb impulsor semiobert, connexió de descàrrega G 1 1/4", amb interruptor de flotador, motor asíncron de 2 pols i 0,24 kW de consum, amb protecció de sobrecàrrega tèrmica amb rearmat automàtic, alimentació monofàsica, protecció IP68 i aïllament classe B, vàlvula antiretorn i cable d'alimentació de 5 m amb endoll Schuko. (material) | 2.000 | 203.00 | 406.00 |
| mt36bom050a | m | Conducte d'impulsió d'aigües residuals realitzat amb tub de PVC per a pressió de 6 atm, de 40 mm de diàmetre, amb extrem atrompetat, segons UNE-EN 1452. (material) | 4.000 | 1.81 | 7.24 |
| mt36bom051a | U | Repercussió, per m de canonada, d'accessoris, unions i peces especials per a tub de PVC per a pressió de 6 atm, de 40 mm de diàmetre. (material) | 4.000 | 0.54 | 2.16 |
| mt37svc010i | U | Vàlvula de comporta de llautó fosa, per roscar, de 1 1/4". (material) | 2.000 | 14.20 | 28.40 |
| mt36bom020 | U | Accessoris per a instal·lació de bomba submergible portàtil, per exhauriment d'aigües, instal·lada en pericó soterrat i connexió a la xarxa d'evacuació. (material) | 2.000 | 22.45 | 44.90 |
| mt36bom060a | U | Instal·lació de bomba submergible portàtil, per exhauriment d'aigües, en pericó soterrat i connexió a la xarxa elèctrica. (material) | 2.000 | 15.00 | 30.00 |
| mo008 | h | Oficial 1ª lampista. (mà d'obra) | 1.918 | 28.39 | 54.45 |
| mo107 | h | Ajudant lampista. (mà d'obra) | 1.918 | 24.43 | 46.86 |
| mo003 | h | Oficial 1ª electricista. (mà d'obra) | 3.213 | 28.39 | 91.22 |
| % | % | Costos directes complementaris | 2 % | 711.23 | 14.22 |
|  |  | Costos directes |  |  | 725.45 |
