# Grup de pressió per a edificis

- Propietat de l'arxiu: CYPE INGENIEROS, S.A.
- Format: FIEBDC-3/2002
- Divisa: EUR
- Costos indirectes: 3.00 %
- IVA: 21.00 %

## I Instal·lacions

### IF Fontaneria

#### IFD Dipòsits/grups de pressió

**IFD010** U Grup de pressió per a edificis.
Grup de pressió d'aigua, model 98530608 Hydro Multi-E 3 CME3-05 "GRUNDFOS", amb control electrònic de velocitat per a manteniment de la pressió constant i control de funcionament d'una o de les dues bombes i de l'alternança entre elles, format per tres bombes centrífugues multicel·lulars horitzontals, bombes, col·lector i bancada d'acer inoxidable AISI 304, tanca mecànica AQQE, interruptor de pressió per a protecció contra marxa en sec, connexions R 2", pressió màxima 16 bar, apta per a temperatures des de 0 fins 60°C, motors monofàsics, amb convertidors de freqüència d'alta eficiència, de 1,1 kW cadascun, eficiència energètica classe IE5, protecció IP55, aïllament classe F i protecció tèrmica, dipòsit de membrana de 12 l, una vàlvula antiretorn per bomba, dues vàlvules de tall per bomba, pressòstat i caixa de frenat per a la connexió del subministrament elèctric trifàsic a 400 V. Inclús tubs entre els distints elements i accessoris. Totalment muntat, connexionat i posat en marxa per l'empresa instal·ladora per a la comprovació del seu correcte funcionament. Sense incloure la instal·lació elèctrica.
Inclou: Replanteig. Fixació del dipòsit. Col·locació i fixació del grup de pressió. Col·locació i fixació de canonades i accessoris. Connexions de la bomba amb el dipòsit. Connexionat. Posada en marxa.
Criteri d'amidament de projecte: Nombre d'unitats previstes, segons documentació gràfica de Projecte.
Criteri de mesura d'obra: Es mesurarà el nombre d'unitats realment executades segons especificacions de Projecte.

| Codi | Ut | Descripció | Rendiment | Preu | Import |
|---|---|---|---|---|---|
| mt37gru465en | U | Grup de pressió d'aigua, model 98530608 Hydro Multi-E 3 CME3-05 "GRUNDFOS", amb control electrònic de velocitat per a manteniment de la pressió constant i control de funcionament d'una o de les dues bombes i de l'alternança entre elles, format per tres bombes centrífugues multicel·lulars horitzontals, bombes, col·lector i bancada d'acer inoxidable AISI 304, tanca mecànica AQQE, interruptor de pressió per a protecció contra marxa en sec, connexions R 2", pressió màxima 16 bar, apta per a temperatures des de 0 fins 60°C, motors monofàsics, amb convertidors de freqüència d'alta eficiència, de 1,1 kW cadascun, eficiència energètica classe IE5, protecció IP55, aïllament classe F i protecció tèrmica, dipòsit de membrana de 12 l, una vàlvula antiretorn per bomba, dues vàlvules de tall per bomba, pressòstat i caixa de frenat per a la connexió del subministrament elèctric trifàsic a 400 V. (material) | 1.000 | 12130.00 | 12130.00 |
| mt37www010 | U | Material auxiliar per a instal·lacions de lampisteria. (material) | 1.000 | 1.40 | 1.40 |
| mt37gru601b | U | Posada en marxa d'el grup de pressió, "GRUNDFOS". (material) | 1.000 | 193.00 | 193.00 |
| mo008 | h | Oficial 1ª lampista. (mà d'obra) | 5.635 | 28.39 | 159.98 |
| mo107 | h | Ajudant lampista. (mà d'obra) | 2.817 | 24.43 | 68.82 |
| % | % | Costos directes complementaris | 4 % | 12553.20 | 502.13 |
|  |  | Costos directes |  |  | 13055.33 |
