# Grup de pressió domèstic

- Propietat de l'arxiu: CYPE Ingenieros S.A.
- Format: FIEBDC-3/2016
- Programa: Generador de preus de la construcció. CYPE Ingenieros, S.A.
- Data: 09/03/2023
- Divisa: EUR
- Costos indirectes: 3 %
- IVA: 21 %

## I Instal·lacions

### IF Fontaneria

#### IFD Dipòsits/grups de pressió

**IFD005** U Grup de pressió domèstic.
Grup de pressió de dues bombes per a subministrament d'aigua en aplicacions domèstiques i comercials, model 99219420 CMBE Twin 3-62 "GRUNDFOS", amb control electrònic de velocitat per a manteniment de la pressió constant i control de funcionament d'una o de les dues bombes i de l'alternança entre elles, interruptor de pressió per a protecció contra marxa en sec, cossos d'acer inoxidable, altura màxima d'aspiració 1 m, connexió d'aspiració Rp 1", connexió de descàrrega Rp 1", pressió màxima 10 bar, apta per a temperatures des de 0 fins 60°C, dos motors d'alimentació monofàsica, amb convertidors de freqüència d'alta eficiència, de 1,1 kW cadascun, eficiència energètica classe IE5, protecció IP55, aïllament classe F i protecció tèrmica, dos cables d'alimentació de 1,5 m, amb endoll Schuko, i dos dipòsits de membrana de 4 l cadascun. Inclús tubs entre els distints elements i accessoris. Totalment muntat, connexionat i posat en marxa per l'empresa instal·ladora per a la comprovació del seu correcte funcionament. Sense incloure la instal·lació elèctrica.
Inclou: Replanteig. Col·locació i fixació del grup de pressió. Col·locació i fixació de canonades i accessoris. Connexionat. Posada en marxa.
Criteri d'amidament de projecte: Nombre d'unitats previstes, segons documentació gràfica de Projecte.
Criteri de mesura d'obra: Es mesurarà el nombre d'unitats realment executades segons especificacions de Projecte.

| Codi | Ut | Descripció | Rendiment | Preu | Import |
|---|---|---|---|---|---|
| mt37gru450bd | U | Grup de pressió de dues bombes per a subministrament d'aigua en aplicacions domèstiques i comercials, model 99219420 CMBE Twin 3-62 "GRUNDFOS", amb control electrònic de velocitat per a manteniment de la pressió constant i control de funcionament d'una o de les dues bombes i de l'alternança entre elles, interruptor de pressió per a protecció contra marxa en sec, cossos d'acer inoxidable, altura màxima d'aspiració 1 m, connexió d'aspiració Rp 1", connexió de descàrrega Rp 1", pressió màxima 10 bar, apta per a temperatures des de 0 fins 60°C, dos motors d'alimentació monofàsica, amb convertidors de freqüència d'alta eficiència, de 1,1 kW cadascun, eficiència energètica classe IE5, protecció IP55, aïllament classe F i protecció tèrmica, dos cables d'alimentació de 1,5 m, amb endoll Schuko, i dos dipòsits de membrana de 4 l cadascun. (material) | 1 | 5832 | 5832.000 |
| mt37sve010d | U | Vàlvula d'esfera de llautó niquelat per roscar de 1". (material) | 4 | 12.15 | 48.600 |
| mt37svr010c | U | Vàlvula de retenció de llautó per roscar de 1". (material) | 2 | 8.08 | 16.160 |
| mt37www050c | U | Maneguet antivibració, de goma, amb rosca de 1", per a una pressió màxima de treball de 10 bar. (material) | 2 | 24.69 | 49.380 |
| mt37www010 | U | Material auxiliar per a instal·lacions de lampisteria. (material) | 1 | 1.4 | 1.400 |
| mt37gru601b | U | Posada en marxa d'el grup de pressió, "GRUNDFOS". (material) | 1 | 193 | 193.000 |
| mo008 | h | Oficial 1ª lampista. (mà d'obra) | 5.335 | 28.39 | 151.461 |
| mo107 | h | Ajudant lampista. (mà d'obra) | 2.668 | 24.43 | 65.179 |
| % | % | Costos directes complementaris | 4 % | 6357.180 | 254.287 |
|  |  | Costos directes |  |  | 6611.467 |

## Recursos

**mt37gru450bd** U Grup de pressió de dues bombes per a subministrament d'aigua en aplicacions domèstiques i comercials
Dades tècniques: Cost energètic 1942.121 MJ; Emissió de CO2 242.170 kg
Residus:
- embalatge: re150101 Envasos de paper i cartró. (component de residu); rendiment 1.705 kg; Codi LER 15 01 01; Massa de l'element 1 kg; Volum 0.001333 m3

**mt37sve010d** U Vàlvula d'esfera de llautó niquelat per roscar de 1"
Dades tècniques: Cost energètic 843.399 MJ; Emissió de CO2 56.701 kg
Residus:
- embalatge: re150101 Envasos de paper i cartró; rendiment 0.072 kg

**mt37svr010c** U Vàlvula de retenció de llautó per roscar de 1"
Dades tècniques: Cost energètic 852.184 MJ; Emissió de CO2 57.291 kg
Residus:
- embalatge: re150101 Envasos de paper i cartró; rendiment 0.072 kg
