# Sistema d'elevació domèstic

- Propietat de l'arxiu: CYPE Ingenieros S.A.
- Format: FIEBDC-3/2016
- Programa: Generador de preus de la construcció. CYPE Ingenieros, S.A.
- Data: 09/03/2023
- Divisa: EUR
- Costos indirectes: 3 %
- IVA: 21 %

## I Instal·lacions

### IS Evacuació d'aigües

#### ISA Sistemes d'elevació

**ISA010** U Sistema d'elevació domèstic.
Estació elevadora per al bombament d'aigües residuals domèstiques, per a vàter i lavabo, model 97775314 SOLOLIFT2 WC-1 "GRUNDFOS", motor de 0,62 kW de potència amb alimentació monofàsica a 230 V, aïllament classe F i protecció IP44, cabal màxim 149 l/min, altura màxima d'elevació 8,5 m, pressió sonora < 70 dBA, bomba amb triturador, cable de 1,2 m amb endoll Schuko, vàlvula antiretorn, connexió d'aspiració per a inodor de DN 100 mm, connexió d'aspiració amb adaptador per a tub de DN 32/36/40 mm, connexió de descàrrega amb adaptador per a tub d'impulsió de DN 22/25/28/32/36/40 mm i 2 peus de recolzament per a instal·lació en el terra. Inclús accessoris, unions i peces especials per a la instal·lació de l'electrobomba.
Inclou: Replanteig del recorregut de la canonada i de la situació del sistema d'elevació. Col·locació del sistema d'elevació. Formació de forats o utilització dels ja existents per al connexionat de tubs. Enllaç i rejuntat dels col·lectors a l'arqueta o a les entrades i sortides ja existents. Muntatge, connexionat i comprovació del seu correcte funcionament.
Criteri d'amidament de projecte: Nombre d'unitats previstes, segons documentació gràfica de Projecte.
Criteri de mesura d'obra: Es mesurarà el nombre d'unitats realment executades segons especificacions de Projecte.

| Codi | Ut | Descripció | Rendiment | Preu | Import |
|---|---|---|---|---|---|
| mt36ebg010a | U | Estació elevadora per al bombament d'aigües residuals domèstiques, per a vàter i lavabo, model 97775314 SOLOLIFT2 WC-1 "GRUNDFOS", motor de 0,62 kW de potència amb alimentació monofàsica a 230 V, aïllament classe F i protecció IP44, cabal màxim 149 l/min, altura màxima d'elevació 8,5 m, pressió sonora < 70 dBA, bomba amb triturador, cable de 1,2 m amb endoll Schuko, vàlvula antiretorn, connexió d'aspiració per a inodor de DN 100 mm, connexió d'aspiració amb adaptador per a tub de DN 32/36/40 mm, connexió de descàrrega amb adaptador per a tub d'impulsió de DN 22/25/28/32/36/40 mm i 2 peus de recolzament per a instal·lació en el terra. (material) | 1 | 537 | 537.000 |
| mt37sve010e | U | Vàlvula d'esfera de llautó niquelat per roscar de 1 1/4". (material) | 1 | 16.78 | 16.780 |
| mt36bom050A | m | Conducte d'impulsió d'aigües residuals realitzat amb tub de PVC per a pressió de 12,5 atm, de 32 mm de diàmetre, amb extrem atrompetat, segons UNE-EN 1452. (material) | 2 | 1.75 | 3.500 |
| mt36bom051A | U | Repercussió, per m de canonada, d'accessoris, unions i peces especials per a tub de PVC per a pressió de 12,5 atm, de 32 mm de diàmetre. (material) | 2 | 0.52 | 1.040 |
| mo008 | h | Oficial 1ª lampista. (mà d'obra) | 0.599 | 28.39 | 17.006 |
| % | % | Costos directes complementaris | 2 % | 575.326 | 11.507 |
|  |  | Costos directes |  |  | 586.833 |

## Recursos

**mt36ebg010a** U Estació elevadora per al bombament d'aigües residuals domèstiques
Dades tècniques: Cost energètic 369.213 MJ; Emissió de CO2 22.375 kg
Residus:
- embalatge: re150101 Envasos de paper i cartró. (component de residu); rendiment 1.58 kg; Codi LER 15 01 01; Massa de l'element 1 kg; Volum 0.001333 m3

**mt37sve010e** U Vàlvula d'esfera de llautó niquelat per roscar de 1 1/4"
Dades tècniques: Cost energètic 1282.649 MJ; Emissió de CO2 86.201 kg
Residus:
- embalatge: re150101 Envasos de paper i cartró; rendiment 0.072 kg
